# Ludwigshafen Sanierung Bürgermeister Reichert-Haus
Angebotsaufforderung (GAEB DA XML 3.2, DA83)
Projekt: 20_35...
Währung: EUR
Erstellt mit: GXML Toolbox V3.3 R20220330, ORCA AVA 25.0.5 - Professional Edition 25.00.05, 08.04.2026

## Baubeschreibung und Orientierungsdaten
Es gilt DIN 18365 Bodenbelagsarbeiten

1. BAUBESCHREIBUNG

Das ehemalige Kinogebäude im Rückgebäude der Bismarckstraße 44-48 in 67059 Ludwigshafen wird zu einer Kinderbibliothek umgebaut.
Bauherr, Baubeschreibung, Lage siehe LV-Vorbemerkungen.

2. LEISTUNGEN

Die in dieser Ausschreibung aufgeführten Leistungen handeln von:

- Abbruch und Entsorgung alter Estriche
- Ausgleich von Unebenheiten
- Verlegung Trockenestrich
- Verlegung Bodenbelägen, auch Kleinflächen mit Elektrischen Fußbodenheizmatten
- Montage von Sockelleisten

3. UNTERLAGEN UND NACHWEISE
Folgende Unterlagen müssen vollständig bis zur Abnahme
der Leistungen dem AG zur Verfügung gestellt werden:
-Schriftliche Unterlagen:
1. Zusammenstellung der wichtigsten technischen Daten, Produktdatenblätter
2. Fachunternehmererklärungen
3. Pflegeanleitung

4.1 ANFORDERUNGEN AN MATERIALIEN
Die Anforderungen an Materialien sind gemäß "Kindertagesstätten der Stadt Ludwigshafen am Rhein - Bau- und Ausstattungsbeschreibung mit Raumbuch" Stand: 07.11.2023; auszuführen.

...Bei der Materialauswahl ist auf die erhöhte Anforderung des Kita-Betriebs Rücksicht zu nehmen. Es dürfen nur Materialien verwendet werden, die hinsichtlich der Gewinnung, Transport, Verarbeitung,
Nutzung und Entsorgung eine hohe Gesundheits- und Umweltverträglichkeit aufweisen.
Alle Materialien müssen güteüberwacht sein. [...] Die Nachweise der
Güteüberwachung sind auf Nachfrage dem AG vorzulegen.
Es sind ausschließlich umweltfreundliche Materialien, asbestfreie Stoffe, keine Formaldehyde, PCPfreie Stoffe, lösungsmittelfreie Kleber usw. und keine entzündlichen oder brandfördernden Gefahrenstoffe einzusetzen.
In den Innenräumen dürfen nach Inbetriebnahme keine physikalischen, chemischen oder mikrobiologischen Luftmaterialoberflächenzustände auftreten, die gesundheitsschädlich sind. Die gesundheitliche Beurteilung erfolgt nach dem Erkenntnisstand zum Zeitpunkt der Auftragserteilung. Von den verwendeten Baustoffen werden weder von ihrer Grundsubstanz noch von irgendwelchen Beimengungen Emissionen ausgehen, die nach Einbau in den Innenräumen zu unzulässigen Konzentrationen führen.

3.2 Bauchemikalien
Farben, Lacke, Lasuren, Holzversiegelungen:
Bei der Verwendung von Bauchemikalien sind Schadstoffe wie organische Lösemittel, Weichmacher, Formaldehyd, etc. aus Gründen der Gesundheits- und Umweltverträglichkeit grundsätzlich für alleAnwendungsbereiche nicht anzuwenden sofern es dafür geeignete Ersatzstoffe gibt. Der Einsatz nachweislich gesundheitsgefährdender oder krebserregender Substanzen ist nicht zulässig.
Bei der Auswahl von Oberflächenbeschichtungen, Klebern und Anstrichen sind lösemittelfreie oder lösemittelarme, wasserverdünnbare Produkte zu verwenden. [...]
Innenwand- und Deckenfarben, sowie Innenputze haben den ökologischen Kriterien an Wandfarben für Innenräume bzw. für Putze und Spachtelmassen zu entsprechen. Ein entsprechender Nachweis ist vom Auftragnehmer beizubringen.

3.3 Innenausbau
Im Innenausbau und bei der Ausstattung ist auf eine zweckgerechte, ökonomisch sinnvolle Verwendung von Baustoffen und Konstruktionen zu achten und Wert auf emissionsarme Baustoffe und Materialien zu legen. Als kritische Bereiche sind vor allem größere Flächen wie Fußbodenbeläge, Oberflächenbeschichtungen, Umfassungswände, Decken und Möbel zu nennen.[...]
Es sind grundsätzlich Bauprodukte und Bauarten auszuwählen, die den allgemein anerkannten technischen Regeln entsprechen und damit in den Bauregellisten A oder B genannt sind oder für die bauaufsichtliche Verwendbarkeitsnachweise in Form einer allgemeinen bauaufsichtlichen Zulassung oder eines allgemeinen bauaufsichtlichen Prüfzeugnisses vorliegen.[...]

5. ANLIEFERUNG UND BAUSTELLENEINRICHTUNG
Anlieferung und Zugang Baustelle siehe beigefügter
Baustelleneinrichtungsplan.
Das Rückgebäude und alle Flächen um das Gebäude sind
nur über angegebenen Durchfahrten mit beschränkter Höhe und Breite zu erreichen.
Lagerung Material nach Angabe Bauleitung,
Materialanlieferung muss entsprechend des
Baufortschrittes organisiert werden.

6. ROHBAU / BEFESTIGUNGSGRUND
Bodenflächen:
Kinosaal: Zementverbundestrich im Mittel ca 6cm (im Bereich des Gefälles) auf STB Bodenplatte (nicht unterkellert); zu der horizontalen Fläche gibt es derzeit noch einen Höhenversprung von ca. 4 cm; die Estrichstärke ist hier im Mittel 4,5 cm. Im Kinosaal liegen Bodenbündig mit dem Estrich an manchen Stellen Elektrobodenkanäle. Die Deckel sind aus Stahl. Der  Bereich zwischen Bühne und vorderem Podest sowie das hintere Podest bis zur Rückwand ist davon tangiert.
Rotunde: nach Abbruch des bestehenden Steinholzestrichs ist die Rohdecke eine Stahlbetonrippendecke
Foyer: Steinholzestrich auf Stahlbetonrippendecke
Wände:
Das Gebäude aus den 50er Jahren ist ein Stahlbetonskelettbau mit ausgemauerten Feldern. Zum Ausmauern wurden dämmende Leichtbausteine verwendet (dämmender Bimsstein)

7. ALLGEMEINE ANGABEN / HINWEISE
Alle Maße von Räumen, Höhen und Abmessungen von Bestandsbauteilen sind ca. Angaben. Die Zeichnungen geben das Schema wieder, die Maße am Bau können davon abweichen.

8. HINWEIS ZUM BAUABLAUF
Die Ausführung ist in 3 Abschnitte getrennt, dies ist entsprechend miteinzukalkulieren.

## Soweit in den nachfolgenden Positionen nicht anders benannt gilt:
Soweit in den nachfolgenden Positionen nicht anders benannt gilt:

"Einschließlich Lieferung und gebrauchsfertiger Montage."

"Fördern und Laden für alle nachfolgend zum Ausbau vorgesehenen Baustoffe, horizontal innerhalb und außerhalb des Gebäudes bis 100m, vertikal bis zu einer Höhe von ca.10m."

## 15 Bodenlegerarbeiten

### Titel 01 Vorbereitende Arbeiten

#### Bereich 01.01 Abbruch

**Ausführungsbeschreibung 1 Ausführungsbeschreibung Abbruch Holzestrich**
*Ausführungsbeschreibung Abbruch Holzestrich*
Die Leistung beschreibt den Abbruch des bestehenden Holzestrichboden in dem Bestandsgebäude.

**01.01.0001 Fußboden Holz/Holzwerkstoff abbrechen nicht schadstoffbelastet D 5 cm 7,5kN/m3 v.Hand Stoffe laden transp. LKW AN entsorgen AVV170904 Vergüt.Entsorg. AN**
*** gemäß Ausführungsbeschreibung 1
STLB-Bau 2025-10 084
Abbruch des Fußbodens aus Holz/Holzwerkstoff, im Rahmen einer Teilabbruchmaßnahme, nicht schadstoffbelastet,
Abfall ist nicht gefährlich, Altholzkategorie A II,
Abbruchdicke '5' cm, Wichte des Abbruchstoffes DIN EN 1991-1-1 7,5 kN/m3, Ausführung innerhalb des Bauwerks, Ausführung im Erdgeschoss,
Abbruch von Hand/mit handgeführten Kleingeräten, Ausführung staubarm TRGS 559, ohne Untergrundbeschädigung,
aufgenommene Stoffe sammeln, im Behälter des AN lagern, Behältergröße nach Wahl des AN, auf LKW des AN laden, transportieren, entsorgen, zum Lager oder zur Anlage nach Wahl des AN, Abfallschlüssel nach AVV (Abfallverzeichnis-Verordnung) 170904 gemischte Bau- und Abbruchabfälle,
Vergütung der Entsorgung übernimmt AN.
Menge: 49,400 m2

#### Bereich 01.02 Instandsetzung

**Ausführungsbeschreibung 2 Ausführungsbeschreibung Tragschicht schneiden**
*Ausführungsbeschreibung Tragschicht schneiden*
Die Kanten an den Fehlstellen des bestehenden Steinholzestrich (EG+OG) und der bestehenden Betonplatte im UG sind ausgefranzt. Diese Kanten sind durch Trennschnitte so zu begradigen, dass der neue Trockenestrich dort sauber angeschlossen werden kann.

**01.02.0001 TS schneiden D bis 10cm T bis 10cm**
*** gemäß Ausführungsbeschreibung 2
Tragschicht schneiden, Tragschichtdicke bis 10 cm, Tiefe der zu bearbeitenden Fläche bis 10 cm, Entsorgung wird gesondert vergütet. Aufgenommene Stoffe sammeln, im Behälter des AN lagern, Behältergröße nach Wahl des AN, auf LKW des AN laden, transportieren, entsorgen, zum Lager oder zur Anlage nach Wahl des AN, Abfallschlüssel nach AVV (Abfallverzeichnis-Verordnung) 170904 gemischte Bau- und Abbruchabfälle,
Vergütung der Entsorgung übernimmt AN.
Menge: 10,000 m

**Ausführungsbeschreibung 3 Ausführungsbeschreibung Instandsetzung Fußplatte Stütze**
*Ausführungsbeschreibung Instandsetzung Fußplatte Stützen Rotunde*
Die Fußplatte an den bestehenden Stützen (F30) in der Rotunde ist gem. den Angaben der Brandschutzplanung auszubetonieren.

**01.02.0002 Untergrund ausgleichen Estrich Beton D 10-15mm**
*** gemäß Ausführungsbeschreibung 3
STLB-Bau 2025-10 036
Ausgleichen des Untergrundes aus Estrich, mit Beton, Dicke über 10 bis 15 mm, für Bodenbelagarbeiten, Untergrund waagerecht.
Menge: 2,000 m2

**Ausführungsbeschreibung 4 Ausführungsbeschreibung Perlite**
*Ausführungsbeschreibung Perlite*
Der Estrich an den Stützen in der Rotunde im EG und der Steinholzestrich im Raum 104 (Foyer) sind unterhalb des Trockenestrichs teilweise mit Perlite auszufüllen um Unebenheiten auszugleichen.

Hierbei ist unbedingt darauf zu achten, dass die jeweilige Höhe der Schüttung so umgesetzt wird, dass der Trockenestrich (h=30 oder 40mm) Bodengleich angeschlossen werden kann.

**01.02.0003 Ausgleichsschicht Schüttung Perlit D 20 mm**
*** gemäß Ausführungsbeschreibung 4
STLB-Bau 2025-10 039
Ausgleichsschicht als Schüttung, aus Perlit, unter Trockenunterboden, einbauen und verdichten,
mittlere Dicke '20' mm.
Menge: 5,000 m2

*Hinweis: Trockenestrichelemente Rotunde*

**Ausführungsbeschreibung 5 Ausführungsbeschreibung Trockenestrichelemente Rotunde**
*Ausführungsbeschreibung Trockenestrichelemente Rotunde*
Einbau von Trockenestrichelementen mit einem Gesamtaufbau von 40mm bestehen aus zwei miteinander verbundenen Gipsfaserplatten mit einem umlaufenden Stufenfalz und einer Polystyrol-Kaschierung.

Die angrenzenden Bauteile sind schräg, gerade und rund. Der Trockenunterboden ist entsprechend anzupassen.

Der Trockenunterboden ist an die bestehenden Stützen (hier Beschrieben als Einbauteil) anzupassen.

Vor Ausführung sind die Flächen dringend mit der Bauleitung festzustellen und aufzunehmen. Diese Aufnahmen bilden dann die Grundlagen für die spätere Abrechnung. Ein Termin für die Aufnahme ist rechtzeitig bei der Bauleitung anzumelden.

**01.02.0004 Trockenunterboden Verbundel. Gipsfaserpl. D 10mm+10mm Dämmung PS-Hartschaum EPS D 20mm DEO dh D 40mm**
*** gemäß Ausführungsbeschreibung 5
STLB-Bau 2025-10 039
Trockenunterboden als Verbundelement aus Gipsfaserplatten DIN EN 15283-2, Dicke 10 mm + 10 mm, mit aufkaschierter Dämmschicht aus Polystyrol-Hartschaum EPS DIN EN 13163, Dicke 20 mm, Anwendungsgebiet DIN 4108-10 DEO, hohe Druckbelastbarkeit - dh, Gesamtdicke 40 mm, auf Dämmschicht, zur Aufnahme von elastischen/textilen Belägen, stuhlrollenfest, lotrechte Nutzlasten (Einzellasten bis 4 kN, Flächenlasten bis 5 kN/m2).
Menge: 49,400 m2

**01.02.0005 Wie vor, jedoch Estrich nachträglich anpassen; an angrenzende Bauteile;**
*** wie Position 01.02.0004
STLB-Bau 2025-10 025
Estrich nachträglich anpassen
an angrenzende Bauteile
Menge: 22,000 m

**01.02.0006 Trockenbau anpassen Durchm 100 mm Trockenunterboden Verbundel. D 40mm**
*** gemäß Ausführungsbeschreibung 5
STLB-Bau 2025-10 039
Trockenbau anpassen an Einbauteil, rund,
Durchmesser '100' mm, Ausführung an Trockenunterboden, aus Verbundelementen, aus Gipsfaserplatten mit aufkaschierter Dämmschicht, Dicke 10 + 10 mm, Gesamtdicke 40 mm, Anschluss umlaufend.
Menge: 4,000 St

**01.02.0007 Trockenbau anpassen Durchm 20 mm Trockenunterboden Verbundel. D 40mm**
*** gemäß Ausführungsbeschreibung 5
STLB-Bau 2025-10 039
Trockenbau anpassen an Rohrleitung, rund,
Durchmesser '20' mm, Ausführung an Trockenunterboden, aus Verbundelementen, aus Gipsfaserplatten mit aufkaschierter Dämmschicht, Dicke 10 + 10 mm, Gesamtdicke 40 mm, Anschluss umlaufend.
Menge: 2,000 St

**01.02.0008 Randdämmstreifen PE-Schaum D 10mm H 30mm**
STLB-Bau 2025-10 025
Randdämmstreifen aus PE-Schaum, Dicke 10 mm, Höhe 30 mm.
Menge: 22,000 m

*Hinweis: Trockenestrichelemente UG*

**Ausführungsbeschreibung 6 Ausführungsbeschreibung Trockenestrichelemente UG**
*Ausführungsbeschreibung Trockenestrichelemente UG*
Einbau von Trockenestrichelementen mit einem Gesamtaufbau von 50mm bestehen aus zwei miteinander verbundenen Gipsfaserplatten mit einem umlaufenden Stufenfalz und einer Polystyrol-Kaschierung.

Der Trockenunterboden ist in die Fehlstellen des Rohbodens im UG einzulegen und seitlich anzuarbeiten um einen ebenen Untergrund herzustellen.

Der Randdämmstreifen ist an aufgehenden Bauteilen vorzusehen.

Vor Ausführung sind die Flächen dringend mit der Bauleitung festzustellen und aufzunehmen. Diese Aufnahmen bilden dann die Grundlagen für die spätere Abrechnung. Ein Termin für die Aufnahme ist rechtzeitig bei der Bauleitung anzumelden.

**01.02.0009 Trockenunterboden Verbundel. Gipsfaserpl. D 10mm+10mm Dämmung PS-Hartschaum EPS D 30mm DEO dh D 50mm**
*** gemäß Ausführungsbeschreibung 6
STLB-Bau 2025-10 039
Trockenunterboden als Verbundelement aus Gipsfaserplatten DIN EN 15283-2, Dicke 10 mm + 10 mm, mit aufkaschierter Dämmschicht aus Polystyrol-Hartschaum EPS DIN EN 13163, Dicke 30 mm, Anwendungsgebiet DIN 4108-10 DEO, hohe Druckbelastbarkeit - dh, Gesamtdicke 50 mm, auf Dämmschicht, zur Aufnahme von elastischen/textilen Belägen, stuhlrollenfest, lotrechte Nutzlasten (Einzellasten bis 4 kN, Flächenlasten bis 5 kN/m2).
Menge: 5,000 m2

**01.02.0010 Wie vor, jedoch Estrich nachträglich anpassen; an angrenzende Bauteile;**
*** wie Position 01.02.0009
STLB-Bau 2025-10 025
Estrich nachträglich anpassen
an angrenzende Bauteile
Menge: 21,000 m

**01.02.0011 Randdämmstreifen PE-Schaum D 10mm H 50mm**
*** gemäß Ausführungsbeschreibung 6
STLB-Bau 2025-10 025
Randdämmstreifen aus PE-Schaum, Dicke 10 mm, Höhe 50 mm.
Menge: 5,000 m

**01.02.0012 Überstand Randdämmstreifen abschneiden Mineralwolle**
STLB-Bau 2025-10 036
Abschneiden des Überstandes des Randdämmstreifens aus Mineralwolle, für Bodenbelagarbeiten.
Menge: 27,000 m

**Ausführungsbeschreibung 7 Ausführungsbeschreibung Risse schließen**
*Ausführungsbeschreibung Risse schließen*
Der Untergrund besteht aus Steinholzestrich.

**01.02.0013 Scheinfuge/Riss schließen 2K-Reaktionsharz-Fugenmasse Wellenverbinder**
*** gemäß Ausführungsbeschreibung 7
STLB-Bau 2025-10 036
Kraftschlüssiges Schließen von Scheinfugen/Rissen im Untergrund mit Zweikomponenten-Reaktionsharz, einschl. Einschneiden, Säubern, Einlegen von Wellenverbindern und Absanden.
Menge: 10,000 m

#### Bereich 01.03 Vorbereitende Arbeiten

*Hinweis: Reinigungsarbeiten Boden*

**01.03.0001 Untergrund reinigen Estrich schleifen absaugen, Estrich laden LKW AN nicht schadstoffbelastet, Vergüt. Entsorg. AN**
Reinigen des Untergrundes aus Estrich, von grober Verschmutzung, durch Schleifen mit anschließendem Absaugen, zur Verbesserung der Haftung, aufgenommene Stoffe sammeln, im Behälter des AN lagern, Behältergröße nach Wahl des AN, auf LKW des AN laden und auf Deponie nach Wahl des AN abfahren, Abfall ist nicht gefährlich, nicht schadstoffbelastet.
Menge: 144,916 m2

*Hinweis: Voranstrich Boden*

**01.03.0002 Voranstrich auftragen Kunstharz-Dispersion**
*** Bezugsbeschreibung
STLB-Bau 2025-10 025
Voranstrich auftragen, auf Boden, Untergrund Calciumsulfatestrich, mit Kunstharz-Dispersion.
Menge: 217,370 m2

**01.03.0003 Wie vor, jedoch Untergrund Metall;**
*** wie Position 01.03.0002
STLB-Bau 2025-10 025
Untergrund Metall
Menge: 1,000 m2

**01.03.0004 Wie vor, jedoch mit Zweikomponenten-Kunstharz; mit Quarzsand abstreuen; in 2 Arbeitsgängen; Untergrund Mag**
*** wie Position 01.03.0002
STLB-Bau 2025-10 025
mit Zweikomponenten-Kunstharz
mit Quarzsand abstreuen
in 2 Arbeitsgängen
Untergrund Magnesiaestrich
Menge: 144,920 m2

*Hinweis: Spachtelarbeiten Boden*

**Ausführungsbeschreibung 8 Ausführungsbescheibung Spachtelarbeiten**
*Ausführungsbescheibung Spachtelarbeiten*
Innerhalb der Geschossebenen sind in Teilbereichen unterschiedliche Höhen vorzufinden.
Diese müssen durch Anspachtelarbeiten ausgeglichen werden. Das sind insbesondere die Bereiche an den Türdurchgängen oder dort wo Wände entfernt wurden.

Der Linoleumbelag in den jeweiligen Räumen hat unterschiedliche Aufbauhöhen. Dies ist durch ein vollflächiges Spachteln des Untergrunds auszugleichen, so dass die OK Bodenbelag flächenbündig verlegt werden kann.

Der Untergrund für die Spachtelarbeiten besteht aus Beton, Estrich, Trockenestrich oder Steinholzestrich.

Die Spachtelmasse auf dem Steinholzestrich muss für diesen Untergrund geeignet sein.

Vor Ausführung der Spachtelarbeiten sind die Flächen dringend mit der Bauleitung festzustellen und aufzunehmen. Diese Aufnahmen bilden dann die Grundlagen für die spätere Abrechnung. Ein Termin für die Aufnahme ist rechtzeitig bei der Bauleitung anzumelden.

**01.03.0005 Anspachteln Höhendifferenzen Estrich Höhendiff. 2 mm Schleifen in Teilflächen bis 1m2**
*** gemäß Ausführungsbeschreibung 8
STLB-Bau 2025-10 036
Anspachteln von Höhendifferenzen des Untergrundes aus Estrich,
auszugleichende Höhendifferenz '2' mm, einschl. Schleifen, für Bodenbelagarbeiten, Ausführung in Teilflächen, Einzelgröße bis 1 m2.
Menge: 20,000 St

**01.03.0006 Wie vor, jedoch auszugleichende Höhendifferenz: '3' mm**
*** wie Position 01.03.0005
STLB-Bau 2025-10 036
auszugleichende Höhendifferenz: '3' mm
Menge: 10,000 St

**01.03.0007 Wie vor, jedoch auszugleichende Höhendifferenz: '4' mm**
*** wie Position 01.03.0005
STLB-Bau 2025-10 036
auszugleichende Höhendifferenz: '4' mm
Menge: 10,000 St

**01.03.0008 Wie vor, jedoch auszugleichende Höhendifferenz: '5' mm**
*** wie Position 01.03.0005
STLB-Bau 2025-10 036
auszugleichende Höhendifferenz: '5' mm
Menge: 10,000 St

**01.03.0009 Wie vor, jedoch auszugleichende Höhendifferenz: '6' mm**
*** wie Position 01.03.0005
STLB-Bau 2025-10 036
auszugleichende Höhendifferenz: '6' mm
Menge: 10,000 St

**01.03.0010 Untergrund spachteln Estrich Rakeltechnik D 2mm Schleifen in Teilflächen**
*** gemäß Ausführungsbeschreibung 8
STLB-Bau 2025-10 036
Vollflächiges Spachteln des Untergrundes aus Estrich, lotrechte Nutzlasten (Einzellasten bis 3 kN, Flächenlasten bis 4 kN/m2), in Rakeltechnik, mittlere Dicke 2 mm, einschl. Schleifen, für Bodenbelagarbeiten, zur Aufnahme von Bodenbelag Klasse 33 DIN EN ISO 10874 (gewerblicher Bereich, starke Beanspruchung), Untergrund waagerecht, Ausführung in Teilflächen.
Menge: 130,000 m2

**01.03.0011 Wie vor, jedoch Ausgleichen; mit gewebeverstärkter Ausgleichsmasse; mit Rakelgerät und Stachelwalze; Dicke über 2 bis 4 mm; des Untergrundes aus Metall;**
*** wie Position 01.03.0010
Ausgleichen
mit gewebeverstärkter Ausgleichsmasse
mit Rakelgerät und Stachelwalze
Dicke über 2 bis 4 mm
des Untergrundes aus Metall
Menge: 1,000 m2

**01.03.0012 Wie vor, jedoch mittlere Dicke 3 mm;**
*** wie Position 01.03.0010
STLB-Bau 2025-10 036
mittlere Dicke 3 mm
Menge: 87,370 m2

**01.03.0013 Wie vor, jedoch mittlere Dicke 3 mm; des Untergrundes aus Magnesiaestrich;**
*** wie Position 01.03.0010
STLB-Bau 2025-10 036
mittlere Dicke 3 mm
des Untergrundes aus Magnesiaestrich
Menge: 144,920 m2

**Ausführungsbeschreibung 9 Ausführungsbescheibung Spachtelarbeiten (keilförmig) Po**
*Ausführungsbescheibung Spachtelarbeiten (keilförmig) Podeste Kinderbibliothek*
Der Estrich in der Kinderbibliothek (R 011) verläuft im Bestand im Gefälle. Der Bereich an den Podesten ist bis zu einer Höhe von 25mm keilförmig zu spachteln, so dass die Fläche waagrecht ist.

Vor Ausführung sind die Flächen dringend mit der Bauleitung festzustellen und aufzunehmen. Diese Aufnahmen bilden dann die Grundlagen für die spätere Abrechnung. Ein Termin für die Aufnahme ist rechtzeitig bei der Bauleitung anzumelden.

Der Untergrund für die Spachtelarbeiten besteht aus Estrich.

**01.03.0014 Anspachteln Höhendifferenzen Estrich Höhendiff. 20 mm Schleifen in Teilflächen bis 1m2**
*** gemäß Ausführungsbeschreibung 9
STLB-Bau 2025-10 036
Anspachteln von Höhendifferenzen des Untergrundes aus Estrich,
auszugleichende Höhendifferenz '20' mm, einschl. Schleifen, für Bodenbelagarbeiten, Ausführung in Teilflächen, Einzelgröße bis 1 m2.
Menge: 37,000 St

**Ausführungsbeschreibung 10 Ausführungsbescheibung Spachtelarbeiten (keilförmig) Ve**
*Ausführungsbescheibung Spachtelarbeiten (keilförmig) Versprung Kinderbibliothek*
Der Estrich in der Kinderbibliothek (R 011) verläuft im im Gefälle. Im Bereich der Achse 7 im Abschnitt E-L befindet sich ein Versprung im Estrich von ca. 4cm. Hier ist das Gefälle des Estrichs keilförmig bis auf die untere Bodenfläche anzuspachteln/fortzuführen und für den Bodenbelag vorzubereiten. Der Bereich unter der Bühne ist hiervon ausgenommen.

Vor Ausführung sind die Flächen dringend mit der Bauleitung festzustellen und aufzunehmen. Diese Aufnahmen bilden dann die Grundlagen für die spätere Abrechnung. Ein Termin für die Aufnahme ist rechtzeitig bei der Bauleitung anzumelden.

Der Untergrund für die Spachtelarbeiten besteht aus Estrich.

**01.03.0015 Anspachteln Höhendifferenzen Estrich Höhendiff. 20 mm Schleifen in Teilflächen bis 1m2**
*** gemäß Ausführungsbeschreibung 10
STLB-Bau 2025-10 036
Anspachteln von Höhendifferenzen des Untergrundes aus Estrich,
auszugleichende Höhendifferenz '20' mm, einschl. Schleifen, für Bodenbelagarbeiten, Ausführung in Teilflächen, Einzelgröße bis 1 m2.
Menge: 30,000 St

**Ausführungsbeschreibung 11 Ausführungsbescheibung Spachtelarbeiten Heizmatte**
*Ausführungsbescheibung Spachtelarbeiten Heizmatte*
Die Bereiche um die Heizmatte vor dem Turm sind durch Spachtelarbeiten (+3mm) aus- und anzugleichen.

Vor Ausführung der Spachtelarbeiten sind die Flächen dringend mit der Bauleitung festzustellen und aufzunehmen. Diese Aufnahmen bilden dann die Grundlagen für die spätere Abrechnung. Ein Termin für die Aufnahme ist rechtzeitig bei der Bauleitung anzumelden.

Der Untergrund für die Spachtelarbeiten besteht aus Estrich.

**01.03.0016 Untergrund spachteln an Heizmatte Rakeltechnik D 3mm Schleifen in Teilflächen**
*** gemäß Ausführungsbeschreibung 11
Spachteln des Untergrundes aus Estrich an Heizmatte, lotrechte Nutzlasten (Einzellasten bis 3 kN, Flächenlasten bis 4 kN/m2), in Rakeltechnik, mittlere Dicke 3 mm, einschl. Schleifen, für Bodenbelagarbeiten, zur Aufnahme von Bodenbelag Klasse 33 DIN EN ISO 10874 (gewerblicher Bereich, starke Beanspruchung), Untergrund waagerecht, Ausführung in Teilflächen.
Menge: 2,000 m2

**Ausführungsbeschreibung 12 Ausführungsbescheibung Spachtelarbeiten Aufzug, Hublif**
*Ausführungsbescheibung Spachtelarbeiten Aufzug, Hublift*
Die Stahlblechwannen von Aufzug und Hublift (h=20mm) sind mit 17 mm Spachtelmasse auszugleichen und für den Linoleumbelag vorzubereiten.

Hierbei ist unbedingt darauf zu achten, die Höhe der Spachtelung so umzusetzen, dass der Linoleumbelag Bodengleich angeschlossen werden kann.

**01.03.0017 Anspachteln Höhendifferenzen Estrich Höhendiff. 17 mm Schleifen in Teilflächen 1-2m2**
*** gemäß Ausführungsbeschreibung 12
STLB-Bau 2025-10 036
Anspachteln von Höhendifferenzen des Untergrundes aus Estrich,
auszugleichende Höhendifferenz '17' mm, einschl. Schleifen, für Bodenbelagarbeiten, Ausführung in Teilflächen, Einzelgröße über 1 bis 2 m2.
Menge: 2,000 St

### Titel 02 Verlegearbeiten

#### Bereich 02.01 Linoleumboden

*Hinweis: Bodenbelag Linoleum*

**Ausführungsbeschreibung 13 Ausführungsbeschreibung Linoleumboden**
*Ausführungsbeschreibung Linoleumboden*
Zu den Leistungen gehören das farbgleiche Verfugen der Bahnen, der Zuschnitt an aufgehende Bauteile und Einbaumöbeln sowie das Anpassen und Anarbeiten an Türzargen, Schwellen, Profilen, Stützen und Heizungsrohren.

Der Linoleum in den Tunneln soll als Sonderfarbton in Messingoptik ausgeführt werden und ist entsprechend zu bemustern.

Für die unterschiedlichen Linoleumbeläge sind jeweils drei vorgefertigter Oberflächen- und Farbmuster vorzulegen. Die Bestellung der Beläge (Farbe/Oberfläche) erfolgt gem. Bemusterung und Angabe AG.

Der Untergrund für den Bodenbelag besteht aus Beton, Estrich, Trockenestrich oder Holzestrich.

**02.01.0001 Bodenbelag Verbundlinoleum Schaum Kl.33 CFL-s1 D 4mm D 2,5mm marmoriert**
*** gemäß Ausführungsbeschreibung 13
STLB-Bau 2025-10 036
Bodenbelag aus Verbundlinoleum mit Träger aus Schaum DIN EN 686, Einstufung DIN EN ISO 10874 Klasse 33 (gewerblicher Bereich, starke Beanspruchung), Trittschallverbesserungsmaß 18 dB, DIN EN ISO 10140-3, geeignet für Stuhlrollen DIN EN 12529 Typ W, Brandverhaltensklasse DIN EN 13501-1 CFL-s1, Bewertungsgruppe Rutschgefahr R 9 ASR A1.5,
Gesamtdicke 4 mm, Nutzschichtdicke 2,5 mm, in Bahnen, Bahnenbreite 200 cm, marmoriert, Farbton nach Standardkollektion, auf vollflächig gespachtelten Untergrund, Spachtelung wird gesondert vergütet, vollflächig kleben.
Menge: 112,600 m2

**02.01.0002 Wie vor, jedoch Belegen von Abdeckungen mit; Bodenbelag aus Verbundlinoleum; auf Bodenkanälen; Kanalbreite 20 cm;**
*** wie Position 02.01.0001
Belegen von Abdeckungen mit
Bodenbelag aus Verbundlinoleum,
auf Bodenkanälen
Kanalbreite 20 cm
Menge: 3,500 m

**02.01.0003 Wie vor, jedoch Sonderfarbton;**
*** wie Position 02.01.0001
STLB-Bau 2025-10 036
Sonderfarbton
Menge: 17,000 m2

**02.01.0004 Bodenbelag Linoleum Kl.34 CFL-s1 D 2,5mm marmoriert**
*** gemäß Ausführungsbeschreibung 13
STLB-Bau 2025-10 036
Bodenbelag aus Linoleum DIN EN ISO 24011, Einstufung DIN EN ISO 10874 Klasse 34 (gewerblicher Bereich, sehr starke Beanspruchung), Trittschallverbesserungsmaß über 4 bis 6 dB, DIN EN ISO 10140-3, geeignet für Stuhlrollen DIN EN 12529 Typ W, Brandverhaltensklasse DIN EN 13501-1 CFL-s1, Bewertungsgruppe Rutschgefahr R 9 ASR A1.5,
Dicke 2,5 mm, in Bahnen, Bahnenbreite 200 cm, Oberfläche glatt, marmoriert, Farbton nach Standardkollektion, auf vollflächig gespachtelten Untergrund, Spachtelung wird gesondert vergütet, vollflächig kleben.
Menge: 230,460 m2

**02.01.0005 Anpassen Bodenbelag Linoleum aufgehende Bauteile**
*** gemäß Ausführungsbeschreibung 13
STLB-Bau 2025-10 036
Anpassen ohne Leistenabdeckung, gerade, Bodenbelag aus Linoleum, an angrenzende/aufgehende Bauteile.
Menge: 76,000 m

**02.01.0006 Wie vor, jedoch schiefwinklig;**
*** wie Position 02.01.0005
STLB-Bau 2025-10 036
schiefwinklig
Menge: 15,000 m

**02.01.0007 Wie vor, jedoch bogenförmig;**
*** wie Position 02.01.0005
STLB-Bau 2025-10 036
bogenförmig
Menge: 163,000 m

**02.01.0008 Wie vor, jedoch Anpassen von; an Einbauteile;**
*** wie Position 02.01.0005
STLB-Bau 2025-10 036
Anpassen von
an Einbauteile
Menge: 7,000 m

*Hinweis: Verfugung Bodenbelag Linoleum*

**02.01.0009 Verfugen Bodenbelag Linoleum Schmelzdraht**
STLB-Bau 2025-10 036
Verfugen des Bodenbelages aus Linoleum, mit Schmelzdraht, Farbton dem Bodenbelag angepasst, Abrechnung nach der Fläche des Belages.
Menge: 362,560 m2

*Hinweis: Anschlussfugen Bodenbelag Linoleum*

**Ausführungsbeschreibung 14 Ausführungsbeschreibung Anschlussfugen**
*Ausführungsbeschreibung Anschlussfugen*
Zu den Leistungen gehört das farbgleiche Verfugen des Bodenbelag im Anschluss an aufgehende Bauteile, Profile, Türzargen und Einbaumöbel.

Vor Ausführung sind die Bereiche dringend mit der Bauleitung festzustellen und aufzunehmen. Diese Aufnahmen bilden dann die Grundlagen für die spätere Abrechnung. Ein Termin für die Aufnahme ist rechtzeitig bei der Bauleitung anzumelden.

**02.01.0010 Anschlussfuge abdichten Wand elast.Dichtstoff B 5-10mm**
STLB-Bau 2025-10 034
Anschlussfuge abdichten zwischen Wand aus Beton, und Bodenbelag aus Gummi/Kautschuk, innen, mit elastischem Dichtstoff, farbig, Fugenbreite über 5 bis 10 mm, Verhältnis Fugenbreite zu Dichtstofftiefe 1:1, einschl. reinigen.
Menge: 253,000 m

**02.01.0011 Ersteinpflege Bodenbelag**
STLB-Bau 2022-10 036
Ersteinpflege des Bodenbelags aus Linoleum, nach Angaben der aktuellen Pflegeempfehlung des Bodenbelagherstellers.
Menge: 362,560 m2

#### Bereich 02.02 Sockelleisten, Fugenprofile

*Hinweis: Sockelleisten Holz*

**Ausführungsbeschreibung 15 Ausführungsbeschreibung Sockelleisten**
*Ausführungsbeschreibung Sockelleisten*
An den Wandabschnitten, an denen keine Einbaumöbel geplant sind, die bis zum Boden gehen, sind Sockelleisten aus Eichenholz vorzusehen.

An den Stützen im Bestand sind gebogene Sockelleisten aus Eichenholz vorzusehen.

An den Podesten und Bühnen sind Sockelleisten aus Eichenholz vorzusehen.

Vor Ausführung sind die Bereiche dringend mit der Bauleitung festzustellen und aufzunehmen. Diese Aufnahmen bilden dann die Grundlagen für die spätere Abrechnung. Ein Termin für die Aufnahme ist rechtzeitig bei der Bauleitung anzumelden.

**02.02.0001 Sockelleiste B/H 20/60mm L 200-250cm Rechteckprofil Eiche**
*** gemäß Ausführungsbeschreibung 15
STLB-Bau 2025-10 028
Sockelleiste, Querschnitt B/H 20/60 mm, Länge über 200 bis 250 cm, als Rechteckprofil aus Eiche QCXE, farblos matt lackiert, mit Schrauben befestigen, Schraub-/Nagellöcher verkitten.
Menge: 52,000 m

**02.02.0002 Wie vor, jedoch im Grundriss schräg;**
*** wie Position 02.02.0001
STLB-Bau 2025-10 028
im Grundriss schräg
Menge: 15,000 m

**02.02.0003 Wie vor, jedoch im Grundriss gekrümmt; Ausführung durch Segmentierung;**
*** wie Position 02.02.0001
STLB-Bau 2025-10 028
im Grundriss gekrümmt
Ausführung durch Segmentierung
Menge: 58,000 m

**Ausführungsbeschreibung 16 Ausführungsbeschreibung Sockelleisten Machinery**
*Ausführungsbeschreibung Sockelleisten Machinery*
Ausführung gemäß Ausführungsbeschreibung 0015
jedoch Oberfläche deckend, lackiert gem. Bemusterung und Angabe AG.

**02.02.0004 Sockelleiste B/H 20/60mm L 200-250cm Rechteckprofil**
*** gemäß Ausführungsbeschreibung 16
STLB-Bau 2025-10 028
Sockelleiste, Querschnitt B/H 20/60 mm, Länge über 200 bis 250 cm, als Rechteckprofil Oberfläche deckend lackiert, mit Schrauben befestigen, Schraub-/Nagellöcher verkitten.
Menge: 50,000 m

**02.02.0005 Gehrungsschnitt Ecke Sockelleiste Holz 1tlg H 55-60mm**
STLB-Bau 2025-10 036
Durch Gehrungsschnitt hergestellte Ecke für Sockelleiste, Sockelleiste aus Holz, einteilig, Höhe über 55 bis 60 mm.
Menge: 150,000 St

*Hinweis: Fugen- und Übergangsprofile*

**Ausführungsbeschreibung 17 Ausführungsbeschreibung Winkel- und Dehnfugenprofile**
*Ausführungsbeschreibung Winkel- und Dehnfugenprofile*
Die Höhen der Profile entsprechen der Höhe des Linoleumbelags.

Die Oberfläche der Aluprofile gem. Bemusterung und Ang. AG.

**02.02.0006 Winkelprofil Alu Schenkel-H 3mm**
*** gemäß Ausführungsbeschreibung 17
STLB-Bau 2025-10 036
Winkelprofil, aus Aluminium, Schenkelhöhe 3 mm, befestigen mit Dübeln und Schrauben, Bodenbelag einseitig anpassen.
Menge: 16,000 m

**02.02.0007 Wie vor, jedoch Schenkelhöhe 4 mm;**
*** wie Position 02.02.0006
STLB-Bau 2025-10 036
Schenkelhöhe 4 mm
Menge: 18,000 m

**02.02.0008 Dehnfugenprofil Alu B 25-30mm Schenkel-H 3mm**
*** gemäß Ausführungsbeschreibung 17
STLB-Bau 2025-10 036
Dehnfugenprofil, zweischenkelig mit Aufkantung, aus Aluminium, sichtbare Breite über 25 bis 30 mm, Schenkelhöhe 3 mm, befestigen mit Dübeln und Schrauben, Bodenbelag 2-seitig anpassen.
Menge: 3,000 m

**02.02.0009 Treppenkantenprofil Aluminium B 40-45mm H 10-15mm L 1,2m**
*** gemäß Ausführungsbeschreibung 17
STLB-Bau 2025-10 036
Treppenkantenprofil, aus Aluminium, für Belagdicke über 2 bis 3 mm, sichtbare Breite über 40 bis 45 mm, sichtbare Höhe über 10 bis 15 mm, an Treppenbelag anpassen, befestigen durch Kleben, Untergrund Estrich, Einzellänge 1,2 m.
Menge: 1,200 m

**02.02.0010 Übergangsprofil Alu B 25-30mm**
*** gemäß Ausführungsbeschreibung 17
STLB-Bau 2025-10 036
Übergangsprofil aus Aluminium, sichtbare Breite über 25 bis 30 mm, befestigen durch Kleben, Bodenbelag 2-seitig anpassen.
Menge: 1,000 m

### Titel 03 Stundenarbeiten

**Ausführungsbeschreibung 18 Ausführungsbeschreibung Stundenlohnarbeiten**
*Ausführungsbeschreibung Stundenlohnarbeiten*
"Beginn und Ende der Arbeiten ist auf der Baustelle"

**03.0001 Vorarbeiter/-in sämtliche Kosten/Zuschläge**
*** gemäß Ausführungsbeschreibung 18
STLB-Bau 2025-10 091
Stundenlohnarbeiten durch Vorarbeiter/-in
der Verrechnungssatz für die jeweilige Arbeitskraft umfasst sämtliche Aufwendungen wie Lohn- und Gehaltskosten, Lohn- und Gehaltsnebenkosten, Zuschläge, lohngebundene und lohnabhängige Kosten, sonstige Sozialkosten, Gemeinkosten, Wagnis und Gewinn.
Menge: 20,000 h

**03.0002 Wie vor, jedoch Stundenlohnarbeiten durch Facharbeiter/-in;**
*** wie Position 03.0001
STLB-Bau 2025-10 091
Stundenlohnarbeiten durch Facharbeiter/-in
Menge: 20,000 h

**03.0003 Wie vor, jedoch Stundenlohnarbeiten durch Helfer/-in;**
*** wie Position 03.0001
STLB-Bau 2025-10 091
Stundenlohnarbeiten durch Helfer/-in
Menge: 20,000 h
